# A071_56,0-91,4_ERH_bRF_AS08-14_B_Senken
Angebotsaufforderung (GAEB DA XML 3.2, DA83)
Projekt: A-10172-00
Währung: EUR
Vergabeart: Öffentliche Ausschreibung
Eröffnung: 10.06.2026 00:00:00
Ende der Zuschlagsfrist: 09.07.2026
Ausführungsbeginn: 27.07.2026
Ausführungsende: 29.05.2027
Auftraggeber: Autobahn GmbH des Bundes, Niederlassung Ost (Halle/Saale), AdB-NL Ost, Magdeburger Str.51, 06112 Halle, Magdeburger Str.51, 06112 Halle/Saale, Telefon +49 345 940 997 00, Fax +49 34594099702, E-Mail vergabe.ost@autobahn.de; Vergabenummer: A1017200202
Erstellt mit: GXML Toolbox V3.3 R20230829, iTWO_64 V25.0.650, 04.05.2026

## Los 2: Grinding A 71 km 55,1 - 71,0
Datum: 04.05.2026
KoA: 612100
WaGr: 99_99_01

*Hinweis: Ausführung*
A 71 km 55,1  71,0 RF SW; RQ 26; Ausführung 2026
A 71 km 55,1  71,0 RF SGH; RQ 26; Ausführung 2027
A 4 km 171,96 (Mitte AS Jena-Göschwitz)  173,1 (Anfang/Ende Tunnel) RF F und D; RQ 35,5; Ausführung 2026

### Abschnitt 00 Grinding

#### Unterabschnitt 00.00 Grinding

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Betonoberfläche bearbeiten schl. Unterl. AG**
StL-Nr. 2311443702
Betonoberfläche durch abtragende Verfahren bearbeiten.
Bearbeiten durch Schleifen (Grinding), Rillenschneiden
in Längsrichtung, Segmentbreite und Segmentabstand nach
Unterlagen des AG.
Menge: 350000,000 m2
Leistungsbereichkatalog: 114

**00.00.0004 N.gefährl. Abfall aus Abbruch ent. Beton*Entsorgung AN Gebühr einrechn.*Nachweis Ulg. AG**
StL-Nr. 12102113011101
Nicht gefährlichen Abfall aus Abbruch laden, fördern
und entsorgen. Schadstoffbelastung nach Unterlagen des
AG.
Abgerechnet wird nach Wiegescheinen.
Abfall = Beton. Abfallschlüsselnummer 17 01 01.
Entsorgung nach Wahl des AN.
Gebühren der Abfallentsorgung sind einzurechnen.
Nachweis nach Unterlagen des AG führen.
Menge: 7000,000 t
Leistungsbereichkatalog: 102

**00.00.0005 Bump-Cutter auf Regie**
Bump-Cutter auf Anweisung des AG zur Gradientenverbesserung einsetzen.
Menge: 10,000 h
